# Brandschutzmaßnahme Biologie C35
Angebotsaufforderung (GAEB DA XML 3.2, DA83)
Projekt: 78457_B9_0009
Währung: EUR
Nebenangebote zugelassen: ja
Abgabeort: SB Region Nord-West, Schloss, 49186 Bad Iburg
Auftraggeber: Staatl. Baumanagement Region Nord-West, (ab 01.01.2022), Schloss, 49186 Bad Iburg, D, Ansprechpartner Vergabestelle, Telefon 05403 7302-500, Fax 05403 7302-999, E-Mail vergabe@sb-rnw.niedersachsen.de
Erstellt mit: GXML Toolbox V3.3 R20230829, iTWO_64 V25.0.650, 20.10.2026

## Allgemeine Baubeschreibung
Allgemeine Baubeschreibung

Das Gebäude C35 der Universität Osnabrück wird einer umfassenden Brandschutzsanierung unterzogen. Das Gebäude 35 beherbergt den Fachbereich Biologie und befindet sich auf dem Universitätscampus am Westerberg.
Die An- und Ablieferung kann über die Barbarastraße 11 erfolgen.
In diesem Bereich stehen Parkplätze in begrenzter Anzahl zur Verfügung.

Nach über 40 Jahren Nutzung wurde im Rahmen einer Begutachtung durch einen Brandschutzsachverständigen festgestellt, dass Anpassungen und Erneuerungen notwendig sind, um den aktuellen Anforderungen des Brandschutzes zu entsprechen.
Ziel der Maßnahmen ist es, die Sicherheit der Gebäudenutzer zu gewährleisten und den baulichen sowie technischen Brandschutz auf den neuesten Stand zu bringen. Die Arbeiten erfolgen im laufenden Betrieb, wodurch besondere organisatorische und technische Maßnahmen erforderlich sind, um die Nutzung des Gebäudes während der Bauzeit sicherzustellen.

Im Rahmen der Sanierung werden sämtliche asbesthaltigen Brandschutzklappen in den Lüftungsanlagen im betroffenen Gebäudeteil ausgetauscht,  o.a. zurückgebaut. Diese Klappen entsprechen nicht mehr den heutigen Vorschriften und stellen aufgrund ihrer Materialzusammensetzung ein gesundheitliches Risiko dar. Der Austausch erfolgt unter Einhaltung der gesetzlichen Vorgaben zur Asbestsanierung (TRGS 519). Dabei werden die Arbeiten in einem geschlossenen Schwarzbereich durchgeführt, um eine Freisetzung von Asbestfasern zu verhindern. Die asbesthaltigen Bauteile werden fachgerecht entsorgt.

Nach Abschluss aller Maßnahmen erfolgt eine abschließende Freimessung nach VDI 3492 (insbesondere nach asbestbezogenen Arbeiten), um sicherzustellen, dass keine gesundheitsgefährdenden Stoffe mehr vorhanden sind. Darüber hinaus wird der Brandschutznachweis aktualisiert und an die neuen Gegebenheiten angepasst.

Die im Gebäude vorhandenen Brandschutztüren, die nicht mehr den aktuellen Zulassungsanforderungen entsprechen, werden durch moderne Feuerschutzabschlüsse ersetzt. Die neuen Türen erfüllen die Anforderungen an Feuerwiderstandsklassen T30 und T90 und verfügen über selbstschließende Mechanismen, um im Brandfall eine zuverlässige Abschottung zu gewährleisten.
In den bestehenden Brandschutzwänden werden brandschutztechnische Schottungen für die technische Gebäudeausrüstung nachgerüstet. Diese Maßnahme dient dazu, eine Ausbreitung von Feuer und Rauch durch Installationsöffnungen zu verhindern und die Funktionalität der Brandschutzwände gemäß DIN 4102-11 sicherzustellen.

Aufgrund der Arbeiten an Lüftungskanälen und Installationstrassen unter den Decken werden sämtliche Flurdecken im Gebäude C35 erneuert. Diese Maßnahme ermöglicht eine optimale Neuverlegung der Installationen und gewährleistet eine saubere und sichere Umgebung für die Nutzer.
Der abgenutzte Bodenbelag wird durch einen neuen Belag ersetzt, der den Anforderungen an schwer entflammbare Materialien (Baustoffklasse B1) entspricht.
Zudem wird darauf geachtet, dass der neue Bodenbelag eine rutschhemmende Oberfläche besitzt, um die Sicherheit der Nutzer zu erhöhen.

Das bestehende Löschwassersystem wird vollständig erneuert. Dies umfasst die Installation neuer sogenannter Trockener Steigleitungen sowie die Umsetzung des Systems entsprechend aktuellen Normen gemäß DIN 14462. Dadurch wird gewährleistet, dass Löschwasser schnell und ohne großartige Verlegung von Löschschläuchen durch die Feuerwehr, an der richtigen Stelle entnommen werden kann.
Die Sicherheitsbeleuchtung im Gebäude wird ergänzt und modernisiert. Alte Beleuchtungskörper werden durch energieeffiziente LED-Leuchten ersetzt, die den Anforderungen an Fluchtwegbeleuchtung gemäß DIN EN 1838 entsprechen. Dadurch wird die Orientierung im Notfall verbessert und gleichzeitig der Energieverbrauch reduziert.

Die Flurbereiche des Gebäudes erhalten einen Überholungsanstrich mit brandhemmenden Farben (Baustoffklasse A2). Diese Maßnahme dient sowohl der optischen Aufwertung als auch dem vorbeugenden baulichen Brandschutz.

Da das Gebäude während der Sanierungsarbeiten weiterhin genutzt wird, sind besondere Vorkehrungen notwendig, um sowohl den Betrieb als auch die Sicherheit und das Wohlbefinden der Nutzer sicherzustellen:

1. Sauberkeit:
Es ist besonders auf Sauberkeit während der Bauarbeiten zu achten, um Beeinträchtigungen für die Nutzer so gering wie möglich zu halten. Staubschutzmaßnahmen wie das Abhängen von Arbeitsbereichen mit Folien oder das Einrichten von Schleusen sind umzusetzen.
Wenn Staubwände erforderlich werden wird das von der Bauleitung angegeben. In den Fluren und Rettungswegen auf der Baustelle befinden sich Rauchmelder. Grundsätzlich bleiben diese Melder während der Baumaßnahme aus Sicherheitsgründen in Betrieb. Diese Melder sind von den Firmenvertretern eigenverantwortlich bei Staubintensiven bzw. Rauch erzeugenden Arbeiten abzuschalten. Die entsprechende zuständige Abteilung der Universität wird dazu eine Einweisung der betreffenden Firmenvertreter durchführen.

2. Lärmintensive Arbeiten:
Lärmintensive Arbeiten dürfen nur in festgelegten Zeitfenstern durchgeführt werden, um den regulären Betrieb des Gebäudes nicht zu stören. Diese Zeitfenster werden in Abstimmung mit den Nutzern und der Bauleitung  festgelegt.

3. Zugangssicherung:
Arbeitsbereiche werden klar abgegrenzt und gesichert, sodass keine unbefugten Personen Zutritt erhalten und die Sicherheit aller gewährleistet ist.

4. Kommunikation:
Eine regelmäßige Abstimmung zwischen Bauleitung, Nutzern und dem Gebäudemanagement ist sicherzustellen, um auf mögliche Probleme schnell reagieren zu können.
5. Medien
Strom und Wasser für die erforderlichen Arbeiten werden bauseits gestellt.
6. WC-Anlage
Es steht eine mobile WC-Anlage zur Verfügung.

7. Lärmitensives Arbeiten ist nur in dem Zeitraum von 07:00 - 12:00 Uhr möglich.

## Technische Vorbemerkungen
TECHNISCHE VORBEMERKUNGEN

Aluminium-Brand- und Rauchschutztüren

1. Vertrags- und Ausführungsgrundlagen
Für die Ausführung der ausgeschriebenen Leistungen gelten die VOB/B - Allgemeine Vertragsbedingungen für die Ausführung von Bauleistungen, DIN 1961, sowie die VOB/C - Allgemeine Technische Vertragsbedingungen für Bauleistungen (ATV) in der vertraglich vereinbarten Fassung.
Für die ausgeschriebenen Leistungen gelten insbesondere:
- ATV DIN 18299 - Allgemeine Regelungen für Bauarbeiten jeder Art
- ATV DIN 18360 - Metallbauarbeiten
Ergänzend gelten die in den nachfolgenden Technischen Vorbemerkungen und Einzelpositionen genannten einschlägigen DIN- und DIN-EN-Normen, technischen Regelwerke, bauaufsichtlichen Nachweise sowie die Vorgaben des jeweils angebotenen Türsystems.
Die Leistungen sind nach den anerkannten Regeln der Technik sowie unter Beachtung der für das jeweilige Türelement maßgebenden Verwendbarkeits- und Anwendbarkeitsnachweise auszuführen.

2. Hauptleistungen, Nebenleistungen und Besondere Leistungen
Die in den Einzelpositionen beschriebenen Leistungen sind einschließlich der nach den einschlägigen ATV zugehörigen Nebenleistungen auszuführen.
Nebenleistungen gemäß Abschnitt 4.1 der ATV DIN 18299 sowie der ATV DIN 18360 sind, soweit im Leistungsverzeichnis nichts Abweichendes bestimmt ist, mit den Einheitspreisen abgegolten und werden nicht gesondert vergütet.
Besondere Leistungen gemäß Abschnitt 4.2 der vorgenannten ATV sind Bestandteil der Leistung, soweit sie in den Technischen Vorbemerkungen oder Einzelpositionen ausdrücklich gefordert werden. Gesondert ausgeschriebene Besondere Leistungen werden über die hierfür vorgesehenen Positionen vergütet.
Insbesondere sind die in diesen Technischen Vorbemerkungen geforderten Leistungen zur Werk- und Montageplanung, Prüfung und Koordination der Baukörperanschlüsse sowie zur Dokumentation entsprechend den nachfolgenden Festlegungen zu berücksichtigen.
Drehantriebe und Klemmschutzsysteme werden gesondert ausgeschrieben und vergütet.

3. Art und Umfang der Leistung
Gegenstand der Leistung ist die Herstellung, Lieferung und betriebsfertige Montage der in den Einzelpositionen beschriebenen Aluminium-Türelemente einschließlich der jeweils beschriebenen Verglasungen, Beschläge, Schlösser, Türschließmittel, Dichtungen, Befestigungsmittel und aller systemzugehörigen Bauteile.
Die Ausführung erfolgt entsprechend den Einzelpositionen, der gültigen Türliste, den Ausführungszeichnungen und Details sowie der freigegebenen Werk- und Montageplanung.
Die verwendeten Komponenten müssen untereinander sowie mit dem angebotenen Türsystem abgestimmt und für die jeweils geforderten Eigenschaften des Türelements geeignet sein.
Profil-, Zubehör-, Dichtungs- und Beschlagteile sind grundsätzlich innerhalb eines aufeinander abgestimmten Systems auszuführen. Eine Vermischung nicht miteinander nachgewiesener Systemkomponenten ist nicht zulässig.

4. Aufmaß, Prüfung der Ausführungsunterlagen, Werk- und Montageplanung
Sämtliche für die Fertigung erforderlichen Maße sind durch den Auftragnehmer vor Fertigungsbeginn eigenverantwortlich am Bau zu prüfen und aufzunehmen.
Die vorhandenen Ausführungszeichnungen, Details und Türlisten sind vom Auftragnehmer auf ihre Umsetzbarkeit mit dem angebotenen Türsystem zu prüfen. Unstimmigkeiten oder erforderliche konstruktive Anpassungen sind dem Auftraggeber rechtzeitig vor Fertigungsbeginn mitzuteilen und mit diesem abzustimmen.
Nach Abschluss des Aufmaßes ist innerhalb von 2 Kalenderwochen eine vollständige Werk- und Montageplanung zur Prüfung und Freigabe vorzulegen.
Die Werk- und Montageplanung muss sämtliche für Fertigung, Montage und Koordination erforderlichen Angaben enthalten, insbesondere Elementabmessungen, lichte Durchgangsmaße, Flügelteilungen, Öffnungsrichtungen, Profilquerschnitte und erforderliche Verstärkungen, Verglasungsaufbauten, Beschläge, Bänder, Schlösser, Türschließmittel und Schließfolgeregelungen, Befestigungen und Baukörperanschlüsse sowie die erforderlichen Schnittstellen zu Drehantrieben und Klemmschutzsystemen.
Erforderliche Nachweise für die angebotene Konstruktion und deren Anschlüsse sind mit der Werk- und Montageplanung vorzulegen.
Mit der Fertigung darf erst nach Freigabe der Werk- und Montageplanung begonnen werden. Die Freigabe entbindet den Auftragnehmer nicht von seiner Verantwortung für die fachgerechte, funktionsfähige und systemkonforme Ausführung.

5. Systemkonstruktion und Aluminiumprofile
Die Türrahmen und Türflügel sind als systemgebundene Aluminiumkonstruktionen auszuführen.
Werkstoff, Profilgeometrie, Profilwanddicken, Verstärkungen und Verbindungsmittel sind entsprechend den Elementabmessungen, Flügelgewichten, Beanspruchungen und den jeweils geforderten Brand-, Rauchschutz- und Gebrauchseigenschaften auszuwählen.
Für Aluminiumprofile sind die einschlägigen Anforderungen der DIN EN 573, DIN EN 755 und DIN EN 12020, soweit für die verwendeten Profile zutreffend, zu berücksichtigen.
Profilverbindungen sind dauerhaft, verwindungssteif und optisch einwandfrei herzustellen. Erforderliche Verstärkungsprofile und Einlagen sind entsprechend dem angebotenen System vorzusehen.
Dichtungsprofile müssen dauerhaft funktionsfähig, alterungsbeständig und auswechselbar sein.

6. Brand- und Rauchschutz
Die in den Einzelpositionen als Brand- und/oder Rauchschutzabschlüsse bezeichneten Türen sind als vollständige, für die jeweils geforderte Klassifizierung nachgewiesene Systemkonstruktionen auszuführen.
Für Feuer- und Rauchschutzeigenschaften sind insbesondere DIN EN 16034, die zugrunde liegenden Prüfverfahren nach DIN EN 1634-1 für Feuerwiderstand und DIN EN 1634-3 für Rauchschutz sowie, soweit für das jeweilige System und dessen Nachweis maßgebend, DIN 18095 zu berücksichtigen.
Maßgebend für die konkrete Ausführung ist der für das angebotene Türelement erforderliche Verwendbarkeits- bzw. Anwendbarkeitsnachweis.
Profile, Verglasungen, Füllungen, Dichtungen, Bänder, Schlösser, Türschließmittel, Schließfolgeregelungen, Befestigungen und sonstige Komponenten müssen für die jeweilige Anforderung und innerhalb des angebotenen Systems geeignet sein.
Erforderliche Kennzeichnungen bzw. Kennzeichnungsplaketten sind dauerhaft und gut sichtbar am Türelement anzubringen.
Bei Türen mit Klemmschutz ist die Kennzeichnung so anzuordnen, dass sie durch den Klemmschutz nicht verdeckt und ihre Lesbarkeit nicht beeinträchtigt wird.

7. Verglasungen
Die Verglasungen sind entsprechend den Anforderungen der gesondert beschriebenen Glasaufbauten sowie den Vorgaben des angebotenen Türsystems auszuführen.
Glasart, Glasaufbau und Glasdicke müssen für die jeweilige Anwendung und die geforderten Eigenschaften des Türelements geeignet sein.
Bei Brand- und Rauchschutzabschlüssen dürfen ausschließlich Verglasungen einschließlich Glashalteleisten, Dichtungen, Klötzungen und Zubehör verwendet werden, die für das jeweilige Türsystem und die geforderte Klassifizierung geeignet und nachgewiesen sind.
Die Verglasungen sind fachgerecht und spannungsfrei einzubauen.
Die konkreten Glasaufbauten werden gesondert beschrieben. Die Zuordnung der Glasaufbauten zu den einzelnen Türelementen erfolgt in den jeweiligen Einzelpositionen.

8. Schlösser und Beschläge
Die Türelemente sind mit den in den Einzelpositionen bzw. den gesondert beschriebenen Beschlagsausstattungen festgelegten Schlössern und Beschlägen auszuführen.
Sämtliche Beschlagkomponenten müssen für das jeweilige Türsystem, die Flügelabmessungen und Flügelgewichte, die zu erwartende Beanspruchung sowie die geforderten Brand-, Rauchschutz- und Fluchttürfunktionen geeignet sein.
Bei Feuer- und Rauchschutzabschlüssen dürfen ausschließlich Komponenten verwendet werden, die für die jeweilige Türkonstruktion geeignet und nachgewiesen sind.
Notausgangsverschlüsse sind, soweit gefordert, entsprechend DIN EN 179 auszuführen.
Drückergarnituren für Feuer- und Rauchschutztüren sind entsprechend DIN 18273 auszuführen.
Türbänder sind entsprechend DIN EN 1935 und den Anforderungen des jeweiligen Türsystems auszuwählen und zu dimensionieren.
Die konkrete Ausstattung mit Schlössern, Verriegelungen, Drückergarnituren, Türbändern und weiteren Beschlagteilen wird in gesonderten Beschlagsausstattungen beschrieben. Die Zuordnung erfolgt in der jeweiligen Einzelposition.

9. Türschließmittel und Schließfolgeregelung
Türschließmittel sind, soweit für das jeweilige Türelement vorgesehen, entsprechend DIN EN 1154 auszuführen und entsprechend Türflügelgröße, Türflügelgewicht und Beanspruchung zu dimensionieren.
Bei zweiflügeligen Türen ist, soweit erforderlich, eine Schließfolgeregelung entsprechend DIN EN 1158 vorzusehen.
Elektrisch betriebene Feststellvorrichtungen sind, soweit vorgesehen, entsprechend DIN EN 1155 und den Anforderungen des jeweiligen Türsystems auszuführen.
Bei Feuer- und Rauchschutzabschlüssen müssen Türschließmittel, Schließfolgeregelungen und gegebenenfalls Feststellvorrichtungen für die Verwendung am jeweiligen Abschluss geeignet sein.
Die konkrete Ausführung und Ausstattung der Gleitschienentürschließer einschließlich der erforderlichen Komponenten wird in den gesonderten Beschlagsausstattungen beschrieben und den jeweiligen Türelementen in den Einzelpositionen zugeordnet.

10. Drehantriebe und Klemmschutz - Schnittstellen
Die Türelemente sind konstruktiv für die jeweils vorgesehenen Drehantriebe und Klemmschutzsysteme vorzubereiten.
Erforderliche Verstärkungen, Befestigungsmöglichkeiten, Leitungsführungen und sonstige konstruktive Voraussetzungen am Türelement sind im Rahmen der Werk- und Montageplanung zu berücksichtigen.
Die Schnittstellen zwischen Türelement, Beschlägen, Schloss- und Fluchttürfunktion, Türschließmitteln, Schließfolgeregelung, Drehantrieb und Klemmschutz sind aufeinander abzustimmen.
Die Anordnung des Klemmschutzes ist insbesondere mit Türbändern, Beschlägen und der vorgeschriebenen Kennzeichnung des Brand- bzw. Rauchschutzabschlusses abzustimmen.
Die technischen Anforderungen an Drehantrieb und Klemmschutz sind in den nachfolgenden Beschreibungen festgelegt. Die Zuordnung und Vergütung erfolgen über gesonderte LV-Positionen.

11. Oberflächen
Sichtbare Aluminiumoberflächen sind pulverbeschichtet auszuführen, soweit für einzelne Bauteile keine abweichende Oberfläche beschrieben ist.
Die Beschichtung ist gleichmäßig und frei von optisch störenden Farb-, Glanzgrad- und Strukturabweichungen herzustellen. Bearbeitungsstellen, Schnittkanten und sonstige konstruktiv bedingte Bereiche sind entsprechend dem verwendeten System fachgerecht auszuführen.
Der endgültige Farbton wird vor Ausführung durch den Auftraggeber festgelegt bzw. ergibt sich aus der zum Ausführungszeitpunkt gültigen Türliste.
Ein bestimmter RAL-Farbton wird mit diesen Technischen Vorbemerkungen nicht festgelegt.
Farbton und Oberflächenqualität sind vor Fertigungsbeginn mit dem Auftraggeber abzustimmen.

12. Montage, Einstellung und Inbetriebnahme
Die Türelemente sind lot-, flucht- und waagerecht sowie spannungsfrei einzubauen und entsprechend den Systemvorgaben dauerhaft mit dem Baukörper zu verbinden.
Die Montage hat so zu erfolgen, dass die bestimmungsgemäße Funktion der Türelemente sowie die geforderten Brand- und Rauchschutzeigenschaften dauerhaft sichergestellt werden.
Nach Abschluss der Montage sind sämtliche Türflügel, Bänder, Schlösser, Verriegelungen, Türschließmittel, Schließfolgeregelungen, Dichtungen und sonstigen Funktionsteile fachgerecht einzustellen.
Die Türelemente sind nach Fertigstellung vollständig in Betrieb zu nehmen.
Beschädigungen und Verunreinigungen an Türelementen, Verglasungen, Beschlägen und Oberflächen sind vor der Abnahme zu beseitigen.

13. Funktionsprüfung
Vor der Abnahme ist eine vollständige Funktionsprüfung der Türelemente durchzuführen.
Zu prüfen sind insbesondere:
- Öffnen und Schließen der Türflügel
- Selbstschließung
- Schließfolge bei zweiflügeligen Türen
- Verriegelung von Geh- und Standflügel
- Schloss- und Drückerfunktion
- Notausgangsfunktion
- ordnungsgemäßes Anliegen der Dichtungen
- Zusammenwirken sämtlicher sicherheits- und brandschutztechnisch relevanter Komponenten
Bei Türen mit gesondert ausgeschriebenem Drehantrieb bzw. Klemmschutz ist nach deren Montage eine gemeinsame Funktionsprüfung des vollständigen Türsystems einschließlich aller Schnittstellen durchzuführen.
Festgestellte Funktionsmängel sind vor der Abnahme zu beseitigen.

14. Dokumentation und Abnahme
Spätestens zum Zeitpunkt der Abnahme ist eine vollständige Dokumentation der ausgeführten Türelemente vorzulegen.
Die Dokumentation umfasst, soweit für die jeweilige Ausführung erforderlich:
- Verwendbarkeits- und Anwendbarkeitsnachweise
- Prüfzeugnisse und Herstellerunterlagen
- Fachunternehmerbescheinigungen
- erforderliche Übereinstimmungs- bzw. Konformitätsnachweise
- Dokumentation der nicht wesentlichen Abweichungen
- Produktdatenblätter
- Bedienungs-, Wartungs- und Pflegeanweisungen
- Nachweise und Protokolle der durchgeführten Inbetriebnahmen und Funktionsprüfungen
- freigegebene Werk- und Montagezeichnungen als Revisionsunterlagen
Die Dokumentation ist vollständig und geordnet zum Zeitpunkt der Abnahme vorzulegen.

Der Auftragnehmer ist verpflichtet, ein Bautagebuch zu führen, in dem der Baufortschritt, Personalbestand, Wetterbedingungen und besondere Vorkommnisse täglich einzutragen sind. Das Bautagebuch ist alle 14 Tage (spätestens bis zum darauffolgenden Werktag) bei der Bauleitung einzureichen. Die Dokumentation umfasst außerdem Materialnachweise, Prüfzeugnisse, Systemfreigaben, Montageanleitungen und Brandschutznachweise.

Produktneutralität

In dem Leistungsverzeichnis werden an verschiedenen Stellen Bilder/Darstellungen von Produkten hinsichtlich der Ausführung als Richtfabrikate aufgeführt. Diese Angaben dienen ausschließlich der Beschreibung des gewünschten Qualitätsstandards, der technischen Eigenschaften sowie der gestalterischen Anforderungen.
Vor Ausführung der Leistung wird in einer Bemusterung das finale Produkt gemeinsam festgelegt.

## Profilkonstruktion
Profilkonstruktion - Zweiflügelige Aluminium-Brandschutztüren T30-RS

Thermisch getrenntes Aluminium-Profilsystem für zweiflügelige, feuerhemmende, rauchdichte und selbstschließende Türabschlüsse der Anforderung T30-RS.
Die vollständige Türkonstruktion einschließlich Rahmen, Flügeln, Verglasungen, Dichtungen, Beschlägen und Baukörperanschlüssen muss von den für das angebotene System maßgebenden Verwendbarkeits- und Anwendbarkeitsnachweisen erfasst sein.

Systemaufbau
Blend- und Flügelrahmen aus thermisch getrennten Aluminium-Mehrkammer-Hohlprofilen mit den erforderlichen systemzugehörigen Brandschutzeinlagen und Dichtungen.
Grundbautiefe von Blendrahmen und Flügelrahmen: 90 mm.
Erforderliche Pfosten-, Riegel- und Verstärkungsprofile sind entsprechend den Elementabmessungen, Flügelgewichten, Beanspruchungen und Nachweisen des angebotenen Systems auszubilden.
Profilverbindungen sind dauerhaft, verwindungssteif und optisch einwandfrei herzustellen. Die Türflügel sind mit vierseitig umlaufendem, auf Gehrung gefertigtem Flügelrahmen einschließlich unterem Flügel- beziehungsweise Sockelprofil auszuführen.

Profilansichtsbreiten
Die Profilansichtsbreiten sind auf die Ausführungszeichnungen und die Anforderungen des angebotenen Türsystems abzustimmen. Ansichtsbreiten von Blendrahmen, Flügelrahmen, Mittelanschlag, Pfosten, Riegeln und Sockelprofilen sind in der Werk- und Montageplanung darzustellen.

Verglasungsaufnahme
Die Verglasungen sind entsprechend der gesonderten Glasbeschreibung auszuführen. Es dürfen ausschließlich Brandschutzgläser einschließlich ihrer Befestigung und Abdichtung verwendet werden, die für die angebotene Türkonstruktion und die geforderten Abmessungen nachgewiesen sind.
Glashalteleisten, Dichtungen, Verglasungsklötze und weitere Verglasungszubehörteile müssen dem angebotenen System entsprechen.

Falzausbildung und Dichtungen
Falzausbildung und Falzabdeckungen entsprechend dem angebotenen System. Sichtbare Abdeckprofile sind im Farbton der Rahmenprofile auszuführen.
Umlaufende, systemzugehörige Dichtungen zur Herstellung der geforderten Rauchdichtheit. Verglasungsdichtungen und gegebenenfalls erforderliche aufschäumende Brandschutzdichtungen entsprechend den maßgebenden Systemnachweisen.
Der untere Türabschluss ist schwellenlos, ohne Auflaufschwelle und ohne sichtbares Stahlrohr im Bodenbereich auszuführen. Hierzu ist eine beim Schließen automatisch absenkende, systemgeeignete Bodendichtung vorzusehen, die auf dem bauseitigen fertigen Bodenbelag wirksam abdichtet.
Die Dichtungsanschlüsse im Bereich des Mittelanschlags und der seitlichen Rahmenprofile sind aufeinander abzustimmen. Die Ausführung einschließlich Bodenanschluss muss von den maßgebenden Nachweisen des angebotenen Türsystems erfasst sein.

Beschlagaufnahme und Verstärkungen
Die Profile sind für die jeweils beschriebene Beschlagsausstattung sowie die vorgesehenen Türschließer, Schließfolgeregelungen und gegebenenfalls Drehantriebe und Klemmschutzsysteme auszulegen.
Erforderliche Verstärkungen, Befestigungspunkte und Leitungsführungen sind systemgerecht vorzusehen und in der Werk- und Montageplanung darzustellen.

Abmessungen und Oberfläche
Elementabmessungen, lichte Durchgangsmaße und Flügelteilung gemäß Einzelpositionen und Ausführungszeichnungen. Der Auftragnehmer hat zu prüfen, dass diese innerhalb der nachgewiesenen Einsatzgrenzen des angebotenen Systems liegen.
Oberflächenbeschichtung und Farbton gemäß Technischen Vorbemerkungen und Einzelpositionen.
Profilkonstruktion - Zweiflügelige Aluminium-Rauchschutztüren RS
Ungedämmtes Aluminium-Profilsystem für zweiflügelige, rauchdichte und selbstschließende Türabschlüsse nach DIN 18095.
Die vollständige Türkonstruktion einschließlich Rahmen, Flügeln, Verglasungen, Dichtungen, Beschlägen und Baukörperanschlüssen muss von den für das angebotene System maßgebenden Nachweisen erfasst sein.
Systemaufbau
Blend- und Flügelrahmen aus ungedämmten Aluminium-Einkammer-Hohlprofilen. Die Konstruktion ist außen und innen flächenbündig auszuführen.
Grundbautiefe von Blendrahmen, Pfosten, Riegeln, Flügelrahmen und Sockelprofilen: 76 mm.
Erforderliche Verstärkungsprofile sind entsprechend den Elementabmessungen, Flügelgewichten, Beanspruchungen und Nachweisen des angebotenen Systems auszubilden.
Die Bauteile können in T-Verbinderbauweise, Elementbauweise oder gemischter Bauweise ausgeführt werden, soweit dies vom angebotenen System abgedeckt ist. Die Ausführung ist entsprechend den baulichen Gegebenheiten festzulegen und in der Werk- und Montageplanung darzustellen.
Profilverbindungen sind dauerhaft, verwindungssteif und optisch einwandfrei herzustellen. Die Türflügel sind mit vierseitig umlaufendem, auf Gehrung gefertigtem Flügelrahmen einschließlich unterem Flügel- beziehungsweise Sockelprofil auszuführen.

Profilansichtsbreiten
Die Profilansichtsbreiten sind auf die Ausführungszeichnungen und die Anforderungen des angebotenen Türsystems abzustimmen. Ansichtsbreiten von Blendrahmen, Flügelrahmen, Mittelanschlag, Pfosten, Riegeln und Sockelprofilen sind in der Werk- und Montageplanung darzustellen.

Verglasungsaufnahme
Die Verglasungen sind entsprechend der gesonderten Glasbeschreibung auszuführen. Es dürfen ausschließlich Gläser beziehungsweise Ausfachungen verwendet werden, die von den Nachweisen des angebotenen Rauchschutztürsystems erfasst sind.
Die Verglasungen sind mit systemzugehörigen Glashalteleisten einseitig im System anzuordnen. Glashalteleisten, Dichtungen, Verglasungsklötze und weitere Verglasungszubehörteile müssen dem angebotenen System entsprechen.
Die Abdichtung der Gläser beziehungsweise Ausfachungen erfolgt mit äußeren und inneren systemzugehörigen EPDM-Dichtungen.

Falzausbildung und Dichtungen
Falzausbildung und gegebenenfalls erforderliche Falzabdeckungen entsprechend dem angebotenen System. Sichtbare Abdeckprofile sind im Farbton der Rahmenprofile auszuführen.
Umlaufende, systemzugehörige Dichtungen zur Herstellung der geforderten Rauchdichtheit.
Der untere Türabschluss ist schwellenlos, ohne Auflaufschwelle und ohne sichtbares Stahlrohr im Bodenbereich auszuführen. Hierzu ist eine beim Schließen automatisch absenkende, systemgeeignete Bodendichtung vorzusehen, die auf dem bauseitigen fertigen Bodenbelag wirksam abdichtet.
Die Dichtungsanschlüsse im Bereich des Mittelanschlags und der seitlichen Rahmenprofile sind aufeinander abzustimmen. Die Ausführung einschließlich Bodenanschluss muss von den maßgebenden Nachweisen des angebotenen Türsystems erfasst sein.

Beschlagaufnahme und Verstärkungen
Es dürfen ausschließlich Beschläge verwendet werden, die für das angebotene Rauchschutztürsystem geeignet und nach dessen maßgebenden Nachweisen zulässig sind.
Die Profile sind für die beschriebene Beschlagsausstattung einschließlich Türschließern, Schließfolgeregelung und Feststellanlage auszulegen.
Erforderliche Verstärkungen, Befestigungspunkte und Leitungsführungen sind systemgerecht vorzusehen und in der Werk- und Montageplanung darzustellen.

Montage und Kennzeichnung
Die Montage und die Baukörperanschlüsse sind entsprechend den Vorgaben des für das angebotene System maßgebenden allgemeinen bauaufsichtlichen Prüfzeugnisses und der zugehörigen Montageanleitung auszuführen.
Die Rauchschutzabschlüsse sind mit der vorgeschriebenen dauerhaften Kennzeichnung zu versehen.

Abmessungen und Oberfläche
Elementabmessungen, lichte Durchgangsmaße und Flügelteilung gemäß Einzelpositionen und Ausführungszeichnungen. Der Auftragnehmer hat zu prüfen, dass diese innerhalb der nachgewiesenen Einsatzgrenzen des angebotenen Systems liegen.
Oberflächenbeschichtung und Farbton gemäß Technischen Vorbemerkungen und Einzelpositionen.

## Beschlagsausstattung B1 Zweiflügelige Aluminium-Brandschutztüren T30-RS
Beschlagsausstattung B1 - Zweiflügelige Aluminium-Brandschutztüren T30-RS

Sämtliche Beschläge sind als aufeinander abgestimmte, für das angebotene Türsystem geeignete und nach dessen maßgebenden Nachweisen zulässige Komponenten zu liefern und zu montieren. Die Beschlagsausstattung ist vollständig funktionsfähig herzustellen und einzustellen.

Systemzubehör
Sämtliche zur vollständigen und funktionsfähigen Montage der beschriebenen Beschlagsausstattung erforderlichen systemzugehörigen Zubehörteile sind mitzuliefern und einzubauen, auch wenn sie nicht einzeln aufgeführt sind. Hierzu gehören insbesondere Drückerstifte, Rosetten, Dichtstücke, Befestigungs- und Verbindungsmittel sowie erforderliche beschlagbezogene Fußpunktabdichtungen.

Schloss und Drückergarnitur am Gehflügel
Gehflügel mit Notausgangsverschluss nach DIN EN 179, Schlossfunktion D, einschließlich Blindzylinder.
Der Gehflügel muss von der Fluchtseite mit einer einzigen Betätigung des Türdrückers ohne Schlüssel oder vergleichbares Hilfsmittel freigegeben werden können.
Schloss, Drückergarnitur, Drückerstift und zugehörige Schließteile sind als gemeinsam nachgewiesene Verschlusskombination auszuführen. Die Kombination muss für die Verwendung am angebotenen Brand-/Rauchschutztürsystem sowie für die tatsächlichen Flügelabmessungen und Flügelgewichte geeignet und zulässig sein.
Schlossstulp und Schließbleche aus Edelstahl. Befestigung entsprechend den Vorgaben des Tür- und Verschlusssystems.
Beidseitige Drückergarnitur aus Edelstahl V2A, geschliffen, Korn 240, mit gekröpftem Drücker und ovalen Rosetten. Ausführung für Feuer- und Rauchschutzabschlüsse nach DIN 18273 sowie als Bestandteil der nachgewiesenen Verschlusskombination nach DIN EN 179.
Die Befestigungen der Drückergarnitur sind verdeckt auszuführen. Die Befestigungsart muss den Vorgaben der nachgewiesenen Beschlagkombination entsprechen.
Zum Blindzylinder passende Profilzylinderrosetten aus Edelstahl V2A, geschliffen, Korn 240, mit verdeckter Befestigung.

Standflügelverriegelung
Standflügel mit systemgeeignetem Falztreibriegel einschließlich zugehöriger Verriegelungsstangen, Führungen, Schließteile und Bodenbuchse.
Ausführung und Anordnung entsprechend den maßgebenden Nachweisen und Montagevorgaben des angebotenen Türsystems.
Sichtbare Teile der Betätigung aus Edelstahl, geschliffen, Korn 240. Befestigung verdeckt und systemgerecht.
Die Verriegelung ist mit dem Gehflügelschloss, der Schließfolgeregelung und den Dichtungen, insbesondere im Bereich des Mittelanschlags und des unteren Türabschlusses, abzustimmen.
Die Standflügelverriegelung ist so auszubilden, dass der Standflügel nach der selbsttätigen Schließung ohne weiteren manuellen Eingriff die nach dem Türsystem erforderliche Verriegelungsstellung erreicht. Die manuelle Entriegelung erfolgt über den vorgesehenen Falztreibriegel.

Rollentürbänder für Aluminium-Brandschutztüren T30-RS
Dreiteilige Aluminium-Rollentürbänder mit einer Abmessung von 22 × 170 mm, für die Verwendung am angebotenen Brand-/Rauchschutztürsystem geeignet und nach dessen maßgebenden Nachweisen zulässig.
Bandsystem für Flügelgewichte bis 210 kg. Die Eignung für diese Flügellast ist durch einen entsprechenden System- beziehungsweise Herstellernachweis zu belegen.
Anzahl, Anordnung und Befestigung der Bänder sind vom Auftragnehmer entsprechend den tatsächlichen Flügelgewichten, Flügelabmessungen und Beanspruchungen nach den Vorgaben des angebotenen Systems festzulegen. Zusätzliche Beanspruchungen durch Türschließer und gegebenenfalls Drehantrieb sind zu berücksichtigen.
Überschreiten die tatsächlichen Flügelgewichte die vorstehend angegebene Tragfähigkeit, sind entsprechend höher belastbare, für das angebotene Türsystem nachgewiesene Bänder einschließlich der erforderlichen Befestigungen und Verstärkungen vorzusehen und in die Einheitspreise einzukalkulieren.
Soweit für die erforderliche Tragfähigkeit größere Bandabmessungen notwendig sind, sind diese unter Beachtung der Systemnachweise zulässig und in der Werk- und Montageplanung darzustellen.
Die tatsächlichen Flügelgewichte sind vom Auftragnehmer anhand der vorgesehenen Konstruktion einschließlich Verglasung und Beschlagsausstattung zu ermitteln. Die zulässigen Einsatzgrenzen des vollständigen Türsystems und der Schloss- und Beschlagkombination sind einzuhalten. Eine Erhöhung der Bandanzahl ist nur zulässig, soweit diese Ausführung durch die Systemvorgaben und Nachweise abgedeckt ist. Die Verankerungs- und Feinjustierungstechnik ist im Türfalz anzuordnen. Eine Feinjustierung muss ohne Aushängen des Türflügels möglich sein.
Gebrauchsklasse nach DIN EN 1935: Klasse 4.
Korrosionsbeständigkeit nach DIN EN 1670: mindestens Klasse 4.
Bandklasse nach DIN EN 1935: mindestens Klasse 13.
Die Bandanordnung ist für die geforderte Dauerfunktion des vollständigen Türelements nach DIN EN 12400, mindestens Klasse 7, auszulegen. Der entsprechende Nachweis ist für die angebotene Türkonstruktion vorzulegen.
Die Anordnung der Bänder ist mit dem vorgesehenen Klemmschutz abzustimmen.
Sämtliche systemzugehörigen Befestigungen und erforderlichen Verstärkungen sind Bestandteil der Leistung.

Elektrischer Türöffner
Gehflügel mit systemgeeignetem elektrischem Türöffner 12 V mit Rückmeldekontakt, abgestimmt auf Schloss, Schließblech und den vorgesehenen Notausgangsverschluss nach DIN EN 179.
Der elektrische Türöffner muss für die Verwendung am angebotenen Brand-/Rauchschutztürsystem geeignet und nach den maßgebenden Nachweisen des Tür- und Verschlusssystems zulässig sein.
Sämtliche für die türseitige Funktion erforderlichen Befestigungs-, Anschluss- und Verbindungsteile sowie die erforderliche Leitungsführung innerhalb des Türelements bis zur vorgesehenen elektrischen Übergabestelle sind Bestandteil der Beschlagsausstattung.
Bei Türen mit Drehflügelantrieb ist die elektrische Freigabe mit der Antriebssteuerung abzustimmen. Vor Beginn der motorischen Öffnungsbewegung muss die erforderliche Freigabe des Gehflügels sichergestellt sein.
Die Notausgangsfunktion, die sichere Selbstschließung und Verriegelung sowie die geforderten Brand- und Rauchschutzeigenschaften dürfen durch den elektrischen Türöffner nicht beeinträchtigt werden

Türschließer und Schließfolgeregelung
Geh- und Standflügel mit obenliegenden Gleitschienentürschließern nach DIN EN 1154, geeignet für die Verwendung am angebotenen Brand-/Rauchschutztürsystem. Bei Türen mit Drehflügelantrieb am Gehflügel gelten die nachfolgenden Regelungen zur Einbindung des Antriebs.
Gleitschienensystem mit integrierter mechanischer Schließfolgeregelung nach DIN EN 1158, bei Ausführung mit zwei Gleitschienentürschließern als durchgehendes System. Die Schließfolgeregelung muss gewährleisten, dass der Standflügel vor dem Gehflügel schließt und beide Flügel ihre ordnungsgemäße Schließstellung erreichen.
Die Türschließer sind entsprechend den tatsächlichen Flügelbreiten, Flügelgewichten und Beanspruchungen auszuwählen. Die zulässigen Einsatzgrenzen des angebotenen Systems, insbesondere Bandabstände und Mindestbreite des Standflügels, sind einzuhalten.
Schließkraft stufenlos einstellbar, mit optischer Anzeige der eingestellten Schließkraft. Schließgeschwindigkeit und Endschlag getrennt und stufenlos einstellbar. Die Einstellelemente müssen bei montiertem Türschließer von vorn zugänglich sein.
Die Türschließer sind mit einer integrierten, stufenlos einstellbaren Schließverzögerung auszustatten. Diese muss bei Bedarf deaktiviert werden können. Ausführung und Einstellung müssen für den jeweiligen Feuer- beziehungsweise Rauchschutzabschluss zulässig sein und die sichere Selbstschließung sowie die ordnungsgemäße Schließfolge gewährleisten.
Temperaturstabilisierte Regelung der Schließgeschwindigkeit. Integrierte, einstellbare Öffnungsdämpfung sowie systemgeeignete Überlastsicherung zum Schutz des Türschließers.

Mechanische Leichtlauffunktion und barrierefreie Bedienung
Die Gleitschienentürschließer am Gehflügel sind mit einer mechanischen Leichtlauffunktion mit reduziertem, im Öffnungsverlauf stark abfallendem Öffnungsmoment auszuführen. Die Anforderungen an die barrierefreie Bedienung nach DIN 18040-1 sind einzuhalten. Die Empfehlungen der DIN SPEC 1104 / CEN/TR 15894 zum erleichterten Öffnen sind zu berücksichtigen.
Die Leichtlauffunktion muss ohne elektrische Energieversorgung wirksam sein. Die Schließwirkung bleibt erhalten: Nach dem Loslassen muss der Gehflügel selbsttätig und vollständig schließen, gegebenenfalls nach Ablauf der eingestellten Schließverzögerung. Bei Beschlagsausstattung B2 gilt dies, sofern der Flügel nicht durch die dort beschriebene Offenhaltefeststellung offengehalten wird.
Die sichere Selbstschließung einschließlich Überwindung der Dichtungs- und Schlossfallenwiderstände sowie die ordnungsgemäße Schließfolge mit dem Standflügel müssen gewährleistet sein.
Die Eignung ist für die tatsächlichen Flügelabmessungen, Flügelgewichte, die vorgesehene Montageart und die erforderliche Schließkrafteinstellung nachzuweisen. Bedienkräfte, Selbstschließung und Schließfolge sind an der fertig montierten Tür zu prüfen und zu dokumentieren.
Bei Türen mit Drehflügelantrieb wird die erleichterte Bedienung des Gehflügels durch den gesondert beschriebenen Antrieb einschließlich Servounterstützung sichergestellt.

Montage und Öffnungswinkel
Montage auf Band- oder Bandgegenseite entsprechend der Einbausituation und den zulässigen Montagearten des angebotenen Systems. Die Montageart ist in der Werk- und Montageplanung darzustellen.
Das Türschließer- und Gleitschienensystem ist so auszuwählen und zu montieren, dass der unter Berücksichtigung der baulichen Einbausituation, der angrenzenden Bauteile und der Systemnachweise größtmögliche Öffnungswinkel erreicht wird. Die erreichbaren Öffnungswinkel von Geh- und Standflügel sind in der Werk- und Montageplanung darzustellen.
Öffnungsdämpfung, erforderliche Öffnungsbegrenzung und Türanschlag sind aufeinander abzustimmen. Die hydraulische Öffnungsdämpfung ersetzt keinen erforderlichen mechanischen Türanschlag.
Lieferung und Montage einschließlich sämtlicher erforderlicher Montageplatten, Befestigungsmittel, Abdeckungen und gegebenenfalls Sturzfutterwinkel. Montageplatten sind durch die zugehörigen Abdeckungen verdeckt auszuführen.
Sichtbare Oberflächen der Türschließer, Gleitschienen und Zubehörteile in Edelstahloptik.
Die Gleitschienentürschließer der Beschlagsausstattung B1 sind ohne Offenhaltefeststellung auszuführen. Die gesondert beschriebenen Funktionen eines gegebenenfalls vorgesehenen Drehflügelantriebs bleiben hiervon unberührt.
Türschließer, Schließfolgeregelung, Schloss und Standflügelverriegelung sind funktional aufeinander abzustimmen.
Bei Türen mit gesondert ausgeschriebenem Drehantrieb am Gehflügel ist dessen Schließfunktion in das Gesamtsystem einzubeziehen. Die Ausführung der Schließmittel und der Schließfolgeregelung ist auf die Kombination aus Gehflügelantrieb und Standflügelschließer abzustimmen. Eine doppelte Ausstattung oder Berechnung derselben Gehflügelschließfunktion ist auszuschließen.

## Beschlagsausstattung B2 Zweiflügelige Aluminium-Rauchschutztüren mit Feststellanlage
Beschlagsausstattung B2 - Zweiflügelige Aluminium-Rauchschutztüren mit Feststellanlage

Ausführung wie Beschlagsausstattung B1 hinsichtlich der allgemeinen Anforderungen, des Systemzubehörs, der Schlossfunktion, des Blindzylinders, der beidseitigen Drückergarnitur und des Falztreibriegels am Standflügel.
Für Türbänder, Türschließer und Feststellanlage gelten die nachfolgenden Festlegungen.

Rollentürbänder für Aluminium-Rauchschutztüren RS
Dreiteilige Aluminium-Rollentürbänder mit einer Abmessung von 22 × 170 mm, für die Verwendung am angebotenen Rauchschutztürsystem geeignet und nach dessen maßgebenden Nachweisen zulässig.
Bandsystem für Flügelgewichte bis 120 kg. Die Eignung für diese Flügellast ist durch einen entsprechenden System- beziehungsweise Herstellernachweis zu belegen.
Anzahl, Anordnung und Befestigung der Bänder sind vom Auftragnehmer entsprechend den tatsächlichen Flügelgewichten, Flügelabmessungen und Beanspruchungen nach den Vorgaben des angebotenen Systems festzulegen. Zusätzliche Beanspruchungen durch Türschließer sind zu berücksichtigen.
Überschreiten die tatsächlichen Flügelgewichte die vorstehend angegebene Tragfähigkeit, sind entsprechend höher belastbare, für das angebotene Türsystem nachgewiesene Bänder einschließlich der erforderlichen Befestigungen und Verstärkungen vorzusehen und in die Einheitspreise einzukalkulieren.
Soweit für die erforderliche Tragfähigkeit größere Bandabmessungen notwendig sind, sind diese unter Beachtung der Systemnachweise zulässig und in der Werk- und Montageplanung darzustellen.
Die tatsächlichen Flügelgewichte sind vom Auftragnehmer anhand der vorgesehenen Konstruktion einschließlich Verglasung und Beschlagsausstattung zu ermitteln. Die zulässigen Einsatzgrenzen des vollständigen Türsystems und der Schloss- und Beschlagkombination sind einzuhalten. Eine Erhöhung der Bandanzahl ist nur zulässig, soweit diese Ausführung durch die Systemvorgaben und Nachweise abgedeckt ist.
Die Verankerungs- und Feinjustierungstechnik ist im Türfalz anzuordnen. Eine Feinjustierung muss ohne Aushängen des Türflügels möglich sein.
Gebrauchsklasse nach DIN EN 1935: Klasse 4.
Korrosionsbeständigkeit nach DIN EN 1670: mindestens Klasse 4.
Bandklasse nach DIN EN 1935: mindestens Klasse 13.
Die Bandanordnung ist für die geforderte Dauerfunktion des vollständigen Türelements nach DIN EN 12400, mindestens Klasse 6, auszulegen. Der entsprechende Nachweis ist für die angebotene Türkonstruktion vorzulegen.
Sämtliche systemzugehörigen Befestigungen und erforderlichen Verstärkungen sind Bestandteil der Leistung.

Türschließer, Schließfolgeregelung und Feststellanlage
Türschließer und Gleitschienensystem entsprechend den Anforderungen der Beschlagsausstattung B1, jedoch zusätzlich mit elektrischer Offenhaltefeststellung nach DIN EN 1155 sowie integrierter Rauchmeldezentrale einschließlich Rauchmelder und Netzteil.
Die Anforderungen an die mechanische Leichtlauffunktion am Gehflügel, die barrierefreie Bedienung, die Einstellung und Prüfung sowie den größtmöglichen Öffnungswinkel und die Schließverzögerung gemäß Beschlagsausstattung B1 gelten entsprechend.
Die Feststellanlage muss für die Verwendung am angebotenen Rauchschutztürsystem geeignet und entsprechend ihrem maßgebenden Nachweis ausgeführt sein.
Offenhaltefeststellung für Geh- und Standflügel. Die Feststellpositionen sind innerhalb des zulässigen Einstellbereichs auf die vorgesehene Nutzung und die örtlichen Gegebenheiten abzustimmen.
Die Offenhaltefeststellung muss manuell überwindbar sein. Bei Raucherkennung, Betätigung der Handauslösetaster oder Ausfall der Stromversorgung muss die Offenhaltefeststellung aufgehoben werden. Beide Flügel müssen anschließend selbsttätig in der durch die Schließfolgeregelung vorgegebenen Reihenfolge schließen. Die mechanische Leichtlauffunktion bleibt dabei wirksam.
Rauchmeldezentrale mit optischer Betriebszustands-, Störungs- und Verschmutzungsanzeige sowie Anschlussmöglichkeiten für die zusätzlichen Deckenrauchmelder und Handauslösetaster.
Die Feststellanlage ist für den Dauerbetrieb auszulegen. Versorgung der integrierten Energieversorgung mit 230 V AC, 50 Hz. Die Versorgung der angeschlossenen Anlagenkomponenten erfolgt mit der vom angebotenen System vorgesehenen Betriebsspannung.
Sämtliche Komponenten müssen als aufeinander abgestimmte Feststellanlage nachgewiesen sein. Eine doppelte Ausstattung und Berechnung ist auszuschließen.

Zusätzliche Rauchmelder und Auslösetaster
Zusätzliche Deckenrauchmelder sind auf beiden Seiten der Tür anzuordnen.
Die erforderlichen Handauslösetaster zur manuellen Auslösung der Anlage sind einschließlich Befestigungsmitteln zu liefern und zu montieren.
Die zusätzlichen Deckenrauchmelder und Handauslösetaster sind vollständig mit der im Türschließer-/Gleitschienensystem integrierten Rauchmeldezentrale zu verkabeln und anzuschließen.

Verkabelung und Elektroanschlüsse
Die Zuleitung sowie die Lieferung und Montage der Übergabedose erfolgen bauseits durch das Elektrogewerk.
Die vollständige anlagenseitige Verkabelung sämtlicher Komponenten einschließlich der Leitungsführung bis zur Übergabedose sowie der Aufschaltung der Anlage an der Übergabedose ist Leistung des Auftragnehmers. Dies umfasst sämtliche erforderlichen Leitungen, Anschlüsse, Befestigungs- und Verbindungsmittel.
Lage und Ausführung der Übergabedose, Anschlussanforderungen und Leitungsführung sind vom Auftragnehmer im Rahmen der Werk- und Montageplanung mit dem Elektrogewerk abzustimmen und im Anschluss- und Kabelplan darzustellen. Die Anschlussleitungen sind eindeutig zu kennzeichnen.
Die Leitungsführung innerhalb der Türkonstruktion und die Zuführung zum Gleitschienensystem sind verdeckt auszuführen. Erforderliche Leitungsdurchführungen sind systemgerecht vorzusehen und in der Werk- und Montageplanung darzustellen.

Funktion, Inbetriebnahme und Abnahme
Die vollständige Anlage ist nach Herstellung der erforderlichen Stromversorgung durch den Auftragnehmer funktionsfähig einzustellen und in Betrieb zu nehmen. Das Zusammenwirken von Türschließern, Schließfolgeregelung, mechanischer Leichtlauffunktion, Feststellung, Rauchmeldern und Handauslösetastern ist zu prüfen.
Das Verhalten bei Auslösung und Stromausfall ist zu prüfen und zu dokumentieren.
Die nach dem maßgebenden Nachweis der Feststellanlage erforderliche Abnahmeprüfung ist durch entsprechend qualifiziertes Fachpersonal durchzuführen und zu dokumentieren. Vorgeschriebene Kennzeichnungsschilder sind anzubringen. Abnahmeprotokoll sowie Prüf- und Wartungsbuch sind dem Auftraggeber zu übergeben.

## Drehflügelantrieb am Gehflügel einer zweiflügeligen Aluminium-Brand-/Rauchschutztür
Drehflügelantrieb am Gehflügel einer zweiflügeligen Aluminium-Brand-/Rauchschutztür

Geräuscharmer elektromechanischer Drehflügelantrieb für den Gehflügel der vorbeschriebenen zweiflügeligen Aluminium-Brand-/Rauchschutztür, einschließlich Steuerung, Anlenkelementen, Befestigungen und sämtlicher für den bestimmungsgemäßen Betrieb erforderlichen Systemkomponenten, liefern und betriebsfertig montieren.
Der Standflügel erhält keinen Antrieb.
Der Antrieb muss für die Verwendung am angebotenen Brand-/Rauchschutztürsystem geeignet und nach dessen maßgebenden Nachweisen zulässig sein. Dimensionierung entsprechend den tatsächlichen Flügelabmessungen, Flügelgewichten und erforderlichen Öffnungs- und Schließkräften.
Ausführung unter Beachtung der DIN EN 16005 und der Anforderungen an die barrierefreie Nutzung nach DIN 18040-1.

Antriebsart und Montageausführung
Der Auftragnehmer hat eigenverantwortlich zu prüfen und festzulegen, ob der Drehflügelantrieb in ziehender oder drückender Ausführung einzusetzen ist. Dabei sind insbesondere das tatsächliche Flügelgewicht, die Flügelabmessungen, die erforderlichen Öffnungs- und Schließkräfte sowie die Einbau- und Montageverhältnisse zu berücksichtigen.
Die gewählte Ausführung muss den Vorgaben und Einsatzgrenzen des angebotenen Antriebssystems sowie den maßgebenden Nachweisen des Brand-/Rauchschutztürsystems entsprechen und ist in der Werk- und Montageplanung darzustellen.
Montage auf Band- oder Bandgegenseite, für DIN-links beziehungsweise DIN-rechts angeschlagene Gehflügel entsprechend der jeweiligen Einbausituation.
Die Befestigung des Antriebs erfolgt über eine verdeckte, systemgeeignete Montageplatte mit integriertem Kabelkanal. Die Leitungszuführung zum Antrieb ist verdeckt auszuführen. Erforderliche Leitungsdurchführungen sind mit der Profilkonstruktion abzustimmen und entsprechend den Vorgaben des Tür- und Antriebssystems herzustellen.

Schließfunktion und Schließfolgeregelung
Antrieb mit einstellbarer mechanischer Schließkraft. Der Einstellbereich muss die tatsächlichen Anforderungen des Türelements abdecken. Die Eignung ist für die gewählte ziehende oder drückende Montageausführung nachzuweisen.
Bei Ausfall der Stromversorgung sowie bei Brand- oder Rauchalarm muss der Gehflügel selbsttätig schließen.
Die Schließfunktion des Antriebs ist mit dem Türschließer des Standflügels und der Schließfolgeregelung abzustimmen. Bei geöffneten Türflügeln muss der Standflügel vor dem Gehflügel schließen. Die ordnungsgemäße Schließfunktion des vollständigen Türelements ist sicherzustellen.
Eine doppelte Ausstattung oder Berechnung derselben Gehflügelschließfunktion innerhalb der Beschlagsausstattung und der Antriebsposition ist auszuschließen.

Betriebsarten und Funktionen
Betriebsarten Automatik, Daueroffen, Ausgangsbetrieb und Aus/Nacht, wählbar über einen im Antrieb integrierten Programmschalter mit Anzeige der Betriebsart.
Wahlweise automatisches Öffnen über die Türtaster oder manuelles Öffnen mit einstellbarer motorischer Servounterstützung. Die Servounterstützung muss bereits beim manuellen Anöffnen aus der geschlossenen Türstellung wirksam werden und auf die tatsächlichen Flügelabmessungen, Flügelgewichte und die erforderliche Schließkrafteinstellung abgestimmt sein.
Die Anforderungen an die barrierefreie Bedienung nach DIN 18040-1 sind einzuhalten. Die Empfehlungen der DIN SPEC 1104 / CEN/TR 15894 zum erleichterten Öffnen sind zu berücksichtigen. Bedienkräfte und Funktion sind an der fertig montierten Anlage zu prüfen und zu dokumentieren.
Einstellbare Push-and-Go-Funktion zur Auslösung der automatischen Öffnung durch manuelles Anöffnen des Gehflügels.
Push-and-Go und Servounterstützung müssen entsprechend der vorgesehenen Nutzung parametrierbar sein. Die zulässigen Kombinationen der Betriebsfunktionen richten sich nach dem angebotenen System und sind bei der Inbetriebnahme festzulegen.
Niedrigenergiebetrieb mit auf Flügelabmessungen und Flügelgewicht abgestimmter Begrenzung der Bewegungsenergie, Geschwindigkeiten und Kräfte entsprechend DIN EN 16005.
Automatische Ermittlung beziehungsweise Anpassung der Fahrkurven an das Türelement. Öffnungs- und Schließgeschwindigkeit, Antriebskräfte, Endschlag, Offenhaltezeit und Öffnungsdämpfung sind einstellbar. Die Einstellung muss innerhalb der für die gewählte Betriebsweise zulässigen Sicherheitsgrenzen erfolgen.
Hindernisse und Blockierungen sind zu erkennen. Das sicherheitsgerechte Stoppen beziehungsweise Reversieren ist auf die Bewegungsrichtung, die Sicherheitssensorik und die erforderliche Brandschutzfunktion abzustimmen.
Der unter Berücksichtigung der Einbausituation, der angrenzenden Bauteile und der Systemnachweise größtmögliche Öffnungswinkel ist zu ermöglichen und in der Werk- und Montageplanung darzustellen.
Diagnosefunktion und Fehlerspeicher. Die Notausgangsfunktion darf durch die gewählte Betriebsart nicht beeinträchtigt werden.
Abdeckhaube im Farbton gemäß Vorbemerkungen.

Ansteuerung und Bedienelemente
Zwei berührungsfreie Türtaster zur Ansteuerung des Gehflügels, jeweils einer auf jeder Seite der Türanlage, einschließlich Befestigung, Verkabelung und Anschluss.
Erforderliche Rückstelltaster sowie Notschalter mit Glasscheibe einschließlich Befestigung und Anschluss. Die Funktionen sind so abzustimmen, dass die erforderliche Selbstschließung im Brandfall gewährleistet bleibt.
Türanschlagpuffer, abgestimmt auf den vorgesehenen Öffnungswinkel und die Einbausituation. Öffnungsdämpfung, Öffnungsbegrenzung und Türanschlag sind aufeinander abzustimmen.

Raucherkennung und Auslösung
In die Antriebseinheit integrierte, systemgeeignete Rauchmeldezentrale einschließlich Rauchmelder und Energieversorgung.
Zusätzliche Deckenrauchmelder sind auf beiden Seiten der Tür anzuordnen. Die erforderlichen Handauslösetaster zur manuellen Aufhebung der Offenhaltung sind einschließlich Befestigungsmitteln zu liefern und zu montieren.
Sämtliche Rauchmelder und Handauslösetaster sind vollständig mit der Rauchmeldezentrale zu verkabeln und anzuschließen. Antrieb, Offenhaltefunktion, Rauchmeldezentrale, zusätzliche Rauchmelder und Auslöseeinrichtungen müssen als geeignete Kombination für den vorgesehenen Feuer-/Rauchschutzabschluss nachgewiesen sein.
Die Rauchmelder- und Auslösekreise sind entsprechend dem maßgebenden Systemnachweis zu überwachen. Bei Raucherkennung, Handauslösung, Ausfall der Energieversorgung oder einer auslöserelevanten Störung muss die Offenhaltung aufgehoben und die sichere Selbstschließung gewährleistet werden.
Die Offenhaltung muss zusätzlich durch manuelles Bewegen des Türflügels in Schließrichtung aufgehoben werden können.
Bei Alarmauslösung sind automatische Öffnungsimpulse einschließlich Push-and-Go so zu unterbinden, dass die erforderliche Schließfunktion nicht beeinträchtigt wird. Die manuelle Notausgangsfunktion muss erhalten bleiben.
Rückstellung und Wiederherstellung der Betriebsbereitschaft entsprechend dem angebotenen System.

Schlossfreigabe und Antriebsschnittstellen
Die für die automatische Öffnung des Gehflügels erforderliche elektrische Fallen- beziehungsweise Schlossfreigabe ist einschließlich sämtlicher erforderlicher Komponenten, Energieversorgung, Leitungen, Anschlüsse und Steuerungsfunktionen zu liefern, zu montieren und in Betrieb zu nehmen.
Die Ausführung ist auf den vorgesehenen Notausgangsverschluss nach DIN EN 179 mit Schlossfunktion D und Blindzylinder sowie auf das angebotene Brand-/Rauchschutztürsystem abzustimmen. Es dürfen ausschließlich für diese Kombination geeignete und nachgewiesene Komponenten eingesetzt werden.
Vor Beginn der motorischen Öffnungsbewegung muss die erforderliche Freigabe des Gehflügels sichergestellt sein. Erforderliche Entriegelungszeiten und gegebenenfalls Verriegelungsrückmeldungen sind in die Antriebssteuerung einzubinden.
Nach dem Schließen muss der Gehflügel seine bestimmungsgemäße gesicherte Schließstellung erreichen. Notausgangsfunktion, Selbstschließung und Brand-/Rauchschutzeigenschaften dürfen durch die elektrische Freigabe nicht beeinträchtigt werden.
Die gewählte Schloss-/Freigabekombination ist einschließlich ihres Verhaltens bei Stromausfall und Alarmauslösung in der Werk- und Montageplanung darzustellen.
Die gegenüber der Beschlagsgrundausstattung erforderlichen zusätzlichen beziehungsweise abweichenden Komponenten sind Bestandteil der Antriebsposition. Eine doppelte Berechnung von Bauteilen innerhalb der Beschlagsausstattung und der Antriebsposition ist auszuschließen.

Sicherheitssensorik
Am angetriebenen Gehflügel beidseitig angeordnete Sicherheitssensorleisten zur Überwachung des Schwenkbereichs in Öffnungs- und Schließrichtung.
Sensorik entsprechend DIN EN 16005, geeignet für die vorhandenen Bodenoberflächen und die Einbausituation. Erforderliche Wandausblendung und Abstimmung mit Anlenkelementen, Gestänge oder Gleitschiene sind zu berücksichtigen.
Der gesondert ausgeschriebene Klemmschutz ist bei der Planung und Montage der Antriebsanlage zu berücksichtigen und mit deren Sicherheitseinrichtungen abzustimmen.

Elektrische und technische Ausführung
Versorgungsspannung 230 V AC, 50 Hz. Die zulässigen Spannungstoleranzen sind in den Anschlussunterlagen anzugeben.
Systemgerechte Kleinspannungsversorgung für die angeschlossenen Sensoren, Türtaster und sonstigen Anlagenkomponenten. Die erforderliche Leistung ist anhand sämtlicher angeschlossener Verbraucher zu bemessen. Zusätzlich erforderliche Netzteile sind Bestandteil der Leistung.
Ausführung für den Einsatz im trockenen Innenbereich, Schutzart mindestens IP 20.
Die Leistungsaufnahme, die verfügbaren Anschlussleistungen und die zulässigen Umgebungsbedingungen sind mit den Produkt- und Anschlussunterlagen anzugeben.

Verkabelung und Elektroanschlüsse
Die Zuleitung sowie die Lieferung und Montage der Übergabedose erfolgen bauseits durch das Elektrogewerk.
Die vollständige anlagenseitige Verkabelung sämtlicher Komponenten einschließlich der Leitungsführung bis zur Übergabedose sowie der Aufschaltung der Anlage an der Übergabedose ist Leistung des Auftragnehmers. Dies umfasst sämtliche erforderlichen Leitungen, Anschlüsse, Befestigungs- und Verbindungsmittel für Antrieb, Rauchmeldezentrale, zusätzliche Rauchmelder, Handauslösetaster, Sicherheitssensoren, Türtaster, elektrische Fallen- beziehungsweise Schlossfreigabe und sonstige Bedienelemente.
Lage und Ausführung der Übergabedose, Anschlussanforderungen und Leitungsführung sind vom Auftragnehmer im Rahmen der Werk- und Montageplanung mit dem Elektrogewerk abzustimmen und in einem vollständigen Anschluss- und Kabelplan darzustellen. Die Anschlussleitungen sind eindeutig zu kennzeichnen.

Inbetriebnahme und Dokumentation
Die erforderliche Risikobeurteilung der automatisierten Türanlage ist als Grundlage der Planung und Ausführung zu erstellen. Die daraus erforderlichen Schutzmaßnahmen sind mit den ausgeschriebenen Sicherheitseinrichtungen und dem gesonderten Klemmschutz abzustimmen.
Die Inbetriebnahme erfolgt nach Herstellung der erforderlichen Stromversorgung durch entsprechend qualifiziertes Fachpersonal des Auftragnehmers einschließlich Einstellung und Prüfung sämtlicher Betriebs- und Sicherheitsfunktionen.
Zu prüfen sind insbesondere die automatische und manuelle Öffnung, Servounterstützung, Push-and-Go-Funktion, Sicherheitssensorik, Schlossfreigabe, Selbstschließung, Schließfolgeregelung sowie das Zusammenwirken mit Standflügelschließer, Rauchmeldern und Handauslösetastern. Das Verhalten bei Stromausfall und Alarmauslösung ist zu prüfen und zu dokumentieren.
Die nach dem maßgebenden Nachweis der Feststellanlage erforderliche Abnahmeprüfung ist durch entsprechend qualifiziertes Fachpersonal durchzuführen und zu dokumentieren. Vorgeschriebene Kennzeichnungsschilder sind anzubringen.
Einweisung des Betreibers sowie Übergabe der Inbetriebnahme- und Abnahmeprotokolle, Bedienungs- und Wartungsunterlagen sowie des Prüf- und Wartungsbuchs einschließlich der vorgeschriebenen Prüf- und Wartungsintervalle.

## Klemmschutz für Aluminium-Brand- und Rauchschutztüren
Klemmschutz für Aluminium-Brand- und Rauchschutztüren

Systemgeeigneten mechanischen Klemmschutz zur Absicherung der zugänglichen Quetsch- und Scherstellen an den Nebenschließkanten der in den Einzelpositionen bezeichneten Gangflügel liefern und vollständig montieren.
Der Klemmschutz ist bei den hierfür vorgesehenen Türen mit Drehflügelantrieb sowie bei den entsprechend bezeichneten manuell betätigten, betriebsmäßig geschlossenen Türen auszuführen. Seine Ausführung ist nicht auf barrierefreie Türen beschränkt.

Ausführung und Schutzwirkung
Die zugänglichen Gefahrstellen zwischen Flügel und Rahmen sind auf Band- und Bandgegenseite durch geeignete Schutzprofile oder Schutzabdeckungen abzusichern.
Das Klemmschutzsystem ist auf die Profilgeometrie, die Bandanordnung, die Flügelbewegung und den vorgesehenen Öffnungswinkel abzustimmen. Die Schutzwirkung muss über den vorgesehenen Bewegungsbereich des Türflügels gewährleistet sein.
"Die vorgesehene Schutzlänge beträgt ca. 1.950 mm. Die genaue Schutzlänge sowie die Ausbildung der oberen und unteren Abschlüsse sind entsprechend der Einbausituation und Nutzung festzulegen und in der Werk- und Montageplanung darzustellen.
Bei angetriebenen Türen sind zusätzlich die Ergebnisse der Risikobeurteilung zu berücksichtigen.
Übergänge und Unterbrechungen, insbesondere im Bereich der Türbänder, dürfen keine ungesicherten zugänglichen Gefahrstellen innerhalb des erforderlichen Schutzbereichs hinterlassen.
Die verwendeten Bauteile müssen für die vorgesehene Beanspruchung geeignet, dauerhaft befestigt und bei Bedarf austauschbar sein. Durch die Schutzprofile und deren Befestigungen dürfen keine zusätzlichen zugänglichen Quetsch- oder Scherstellen entstehen.

Systemeignung und Montage
Der Klemmschutz muss für die Verwendung am angebotenen Brand-/Rauchschutztürsystem geeignet sein. Montage und Befestigung dürfen die nachgewiesenen Feuer- und Rauchschutzeigenschaften des Türelements nicht beeinträchtigen.
Befestigungen, Bohrungen und sonstige Eingriffe in die Türkonstruktion sind ausschließlich entsprechend den Vorgaben und maßgebenden Nachweisen des angebotenen Türsystems auszuführen.
Die Anordnung ist mit Türbändern, Drückern, Türschließern, Schließfolgeregelung, Dichtungen und gegebenenfalls Drehflügelantrieb einschließlich Sicherheitssensorik abzustimmen.
Die ordnungsgemäße Öffnungs-, Schließ- und Verriegelungsfunktion muss erhalten bleiben. Der Klemmschutz darf die sichere Selbstschließung, die erforderliche Schließfolge und die Notausgangsfunktion nicht beeinträchtigen.
Vorgeschriebene Kennzeichnungsplaketten und Typenschilder müssen dauerhaft sichtbar und lesbar bleiben. Die Anordnung der Kennzeichnungen und des Klemmschutzes ist bereits in der Werk- und Montageplanung aufeinander abzustimmen.
Lieferung und Montage einschließlich sämtlicher erforderlicher Schutzprofile, Abdeckungen, Halterungen, Befestigungsmittel, Endstücke und sonstiger systemzugehöriger Zubehörteile.

Prüfung und Dokumentation
Nach der Montage sind die Schutzwirkung und das Zusammenwirken mit dem vollständigen Türelement zu prüfen.
Die Prüfung umfasst insbesondere den vorgesehenen Öffnungsbereich, die Übergänge an den Türbändern, die sichere Befestigung sowie die ungehinderte Selbstschließung und Verriegelung. Bei angetriebenen Türen ist zusätzlich das Zusammenwirken mit Antrieb und Sicherheitssensorik zu prüfen.
Erforderliche Einstellungen und Nacharbeiten sind Bestandteil der Leistung.
Produkt- und Montageunterlagen sowie Pflege-, Wartungs- und Austauschhinweise sind mit den Revisionsunterlagen zu übergeben.
Lieferung und Montage des Klemmschutzes werden über die hierfür vorgesehenen gesonderten LV-Positionen vergütet.

## Verglasungen Allgemeine Anforderungen
Verglasungen - Allgemeine Anforderungen

Die nachfolgenden Anforderungen gelten für die Lieferung und den Einbau der Verglasungen in die ausgeschriebenen Aluminium-Türelemente einschließlich gegebenenfalls zugehöriger Seiten- und Oberlichtfelder.
Die Zuordnung der Glastypen erfolgt in den jeweiligen Einzelpositionen.

Glasmaße und Systemeignung
Die in den Einzelpositionen und Ausführungsunterlagen angegebenen Element- beziehungsweise Öffnungsmaße sind keine Glasbestellmaße. Der Auftragnehmer hat die erforderlichen Glasmaße anhand des Aufmaßes und des angebotenen Profilsystems eigenverantwortlich zu ermitteln.
Die Eignung der vorgesehenen Verglasungen hinsichtlich Scheibenabmessungen, Lagerungsbedingungen, maßgebender Lasten, Sicherheitsanforderungen und Verwendung im angebotenen Türsystem ist vom Auftragnehmer zu prüfen. Die einschlägigen Teile der DIN 18008 sowie die Einsatzgrenzen und Nachweise des angebotenen Glas- und Türsystems sind zu berücksichtigen.
Die vorgesehenen Glasprodukte und Glasgewichte sind in der Werk- und Montageplanung anzugeben. Die Glasgewichte sind bei der Bemessung der Profile, Türbänder, Türschließer und gegebenenfalls Drehflügelantriebe zu berücksichtigen.
Aufmaß, Ermittlung der Glasbestellmaße und erforderliche Nachweise sind in die Einheitspreise einzukalkulieren.

Sicherheitsanforderungen
Die Verglasungen sind entsprechend ihrer Einbausituation und Nutzung mit den erforderlichen Sicherheitsglaseigenschaften auszuführen. Bei beidseitig zugänglichen Türverglasungen muss die erforderliche Stoßsicherheit von beiden Seiten gegeben sein.
Die Stoßsicherheit und das Bruchverhalten sind nach DIN EN 12600 nachzuweisen. Die erforderliche Klassifizierung ist anhand der maßgebenden Anforderungen festzulegen und in den Produktunterlagen anzugeben.
Die einschlägigen bauordnungsrechtlichen Anforderungen sowie die für die vorgesehene Nutzung geltenden Unfallverhütungsvorschriften sind zu berücksichtigen.
Eine gegebenenfalls erforderliche Absturzsicherung ist gesondert nachzuweisen. Sie wird durch die Bezeichnung als Sicherheitsglas allein nicht nachgewiesen.

Einbau
Bei Brand- und Rauchschutzabschlüssen dürfen ausschließlich Verglasungen verwendet werden, die einschließlich ihrer Abmessungen, Lagerung, Befestigung und Abdichtung von den maßgebenden Nachweisen des angebotenen Türsystems erfasst sind.
Die Verglasungen sind fachgerecht und spannungsfrei einzubauen. Glaseinstand, Randabstände, Verklotzung, Glasauflager und Befestigungen sind nach den Vorgaben des Glas- und Profilsystems auszuführen.
Sämtliche erforderlichen Glashalteleisten, Dichtungen, Dichtstoffe, Glasauflager, Verglasungsklötze, Klotzungsbrücken und sonstigen systemzugehörigen Zubehörteile einschließlich deren Einbau sind Bestandteil der Leistung.
Dichtungen sind einschließlich der Eckausbildungen und Stöße durchgehend und funktionsgerecht herzustellen. Dichtstoffe und sonstige Kontaktmaterialien müssen mit der Verglasung und den Rahmenmaterialien verträglich sein.

Optische Eigenschaften und Dokumentation
Die Verglasungen sind klar durchsichtig auszuführen.
Soweit Licht- und Strahlungskennwerte gefordert werden, sind diese nach DIN EN 410 für die tatsächlich angebotene Verglasung anzugeben.
Produktunterlagen und erforderliche Nachweise zu Sicherheitsglaseigenschaften und gegebenenfalls Brand- und Rauchschutzeignung sind mit der Werk- und Montageplanung vorzulegen und in die Revisionsunterlagen aufzunehmen.

GT 1 - Brandschutz-Sicherheitsverglasung für T30-RS-Türelemente
Klare Brandschutz-Sicherheitsverglasung für die Innenanwendung, geeignet für die vorbeschriebenen Aluminium-Brand-/Rauchschutztüren T30-RS einschließlich der in den Einzelpositionen vorgesehenen Seiten- und Oberlichtfelder.
Die Verglasung muss innerhalb der angebotenen Gesamtkonstruktion die geforderte Feuerwiderstandsdauer von mindestens 30 Minuten einschließlich Raumabschluss und Wärmedämmung gewährleisten. Maßgebend sind die für die jeweilige Tür- beziehungsweise Festverglasungskonstruktion geltenden Verwendbarkeits- und Anwendbarkeitsnachweise.
Sicherheitsglaseigenschaften für Stoßbeanspruchung von beiden Seiten. Die Eignung ist nach DIN EN 12600 nachzuweisen.
Widerstand gegen manuellen Angriff nach DIN EN 356: mindestens Klasse P1A.
Durchsicht: klar durchsichtig.
Es dürfen ausschließlich für die jeweilige Anwendung nachgewiesene Brandschutzgläser eingesetzt werden. Der Nachweis muss das vorgesehene Glasprodukt, die Scheibenabmessungen, die Einbaulage und die Befestigung im angebotenen System erfassen.
Bei feststehenden Seiten- und Oberlichtfeldern ist deren Einordnung in den Nachweis der Türkonstruktion beziehungsweise einer gesonderten Brandschutzverglasung zu berücksichtigen.
Lieferung und Einbau einschließlich sämtlicher erforderlicher systemzugehöriger Verglasungs- und Dichtungsmaterialien.

GT 2 - Sicherheitsverglasung für Rauchschutztüren RS
Klare Verbund-Sicherheitsverglasung nach DIN EN 14449 für die Innenanwendung ohne zusätzliche Feuerwiderstandsanforderung, geeignet für die vorbeschriebenen Aluminium-Rauchschutztüren einschließlich der in den Einzelpositionen vorgesehenen Seiten- und Oberlichtfelder.
Die Verglasung einschließlich ihrer Befestigung und Abdichtung muss von den maßgebenden Nachweisen des angebotenen Rauchschutztürsystems erfasst sein.
Sicherheitsglaseigenschaften für Stoßbeanspruchung von beiden Seiten. Die Eignung ist nach DIN EN 12600 nachzuweisen.
Durchsicht: klar durchsichtig.
Die Verglasung ist mit den systemzugehörigen Glashalteleisten, Dichtungen und Verglasungszubehörteilen einzubauen. Die geforderte Rauchdichtheit des vollständigen Türelements muss gewährleistet bleiben.
Lieferung und Einbau einschließlich sämtlicher erforderlicher systemzugehöriger Verglasungs- und Dichtungsmaterialien.

## Befestigung und Baukörperanschlüsse
Befestigung und Baukörperanschlüsse

Die Türelemente sind dauerhaft, standsicher und spannungsfrei mit dem Baukörper zu verbinden. Die Befestigung und die Ausbildung der Anschlussfugen müssen den für das angebotene Türsystem maßgebenden Verwendbarkeits- und Anwendbarkeitsnachweisen sowie der zugehörigen Montageanleitung entsprechen.

Anschlussbauteile und Sturzbereich
Die seitlichen Anschlüsse der Türelemente erfolgen entsprechend der jeweiligen Bestandssituation an Mauerwerk beziehungsweise Stahlbeton.
Im Sturzbereich erfolgt der Anschluss an eine Leichtbaukonstruktion mit Stahlprofilen. Die Herstellung dieser Konstruktion einschließlich Stahlprofilen und brandschutztechnischer Bekleidung erfolgt bauseits durch das Trockenbaugewerk.
Der Anschluss und die Befestigung der Türelemente an dieser Konstruktion sind Leistung des Auftragnehmers. Die erforderlichen Befestigungspunkte und Anschlussdetails sind im Rahmen der Werk- und Montageplanung mit dem Trockenbaugewerk abzustimmen.
Durch die Ausbildung des Sturzbereiches als Leichtbaukonstruktion mit Stahlprofilen besteht gemäß dem der Planung zugrunde gelegten "Leitfaden Baukörperanschlüsse für Brandschutztüren in der Innenwandanwendung" eine nicht wesentliche Abweichung gegenüber der nachgewiesenen Anschlussausbildung.
Die nicht wesentliche Abweichung ist bei der Werk- und Montageplanung zu berücksichtigen. Die vorgesehene Anschlussausbildung ist auf das angebotene Türsystem abzustimmen und entsprechend zu dokumentieren.
Die erforderlichen Unterlagen zur Dokumentation der nicht wesentlichen Abweichung sind mit den Revisionsunterlagen vorzulegen.

Prüfung der Anschlussbauteile
Der Auftragnehmer hat im Rahmen des Aufmaßes und der Werk- und Montageplanung die vorhandenen Anschlussbauteile hinsichtlich Baustoff, Abmessungen, Befestigungsgrund und Eignung für das angebotene Türsystem zu prüfen.
Die für den jeweiligen Abschluss erforderlichen Eigenschaften der angrenzenden Bauteile müssen vorliegen. Abweichungen zwischen Bestand, Ausführungsplanung und Systemnachweisen sind dem Auftraggeber vor Fertigung und Montage mitzuteilen.

Befestigung
Art, Anzahl, Anordnung und Abstände der Befestigungsmittel sind entsprechend dem angebotenen Türsystem, den vorhandenen Untergründen, den Elementabmessungen und den auftretenden Beanspruchungen festzulegen.
Eigengewicht und Kräfte aus der Türbetätigung einschließlich der Beanspruchungen durch Türschließer und gegebenenfalls Drehantriebe sind sicher in die tragenden Anschlussbauteile einzuleiten.
Erforderliche systemzugehörige Anschlussprofile, Befestigungsmittel, Distanzstücke und Verstärkungen der Türkonstruktion sind Bestandteil der Leistung.

Anschlussfugen und Abdichtungen
Die Anschlussfugen zwischen Türrahmen und Baukörper sind umlaufend entsprechend dem jeweiligen Systemnachweis auszuführen. Zulässige Fugenabmessungen, Hinterfüllungen, Füllstoffe und Abdichtungen sind einzuhalten.
Bei T30-RS-Türen müssen die Anschlüsse die geforderten Feuer- und Rauchschutzeigenschaften gewährleisten. Bei RS-Türen müssen sie die geforderte Rauchdichtheit gewährleisten.
Soweit nach dem Systemnachweis dauerelastische Anschlussversiegelungen vorgesehen sind, sind diese mit geeigneten, auf Untergrund und Fugenbewegung abgestimmten Dichtstoffen einschließlich erforderlicher Vorbehandlung und Hinterfüllung herzustellen.
Der untere Rahmenanschluss und der Anschluss an den fertigen Fußboden sind mit der vorgesehenen Bodendichtung abzustimmen. Die erforderliche Dichtfunktion muss auch im Bereich der seitlichen Rahmenanschlüsse und des Mittelanschlags sichergestellt sein.

## 14 Objektbezogene Angaben
Anlagen zum Leistungsverzeichnis:
- Allgemeine Baubeschreibung
- Positionsbeschreibung
- Bauelemente-Übersicht (z.B. Fenster, Türen, Fassaden usw.)
- Grundrisse,
- Konstruktions- und Bauanschlussdetails

Notwendige Angaben des Bieters

Ohne diese Angaben kann das Angebot keine Berücksichtigung finden:

1.) Angebotenes Profilsystem:

........................................

2.) Bauelemente/Serien:

Türensystem: ..........................................

3.) Systembautiefen:

Türen:
Bautiefe Blendrahmen / Bautiefe Flügel

....................... mm / ....................... mm

4.) Systemprüfung des angebotenen Systems:

Die in der Systembeschreibung festgelegten Prüfwerte werden erfüllt (EN 12207, EN 12208, EN 12152, EN 12154, EN 12207, EN 12208, EN 13050, EN 13116, EN 14019 bzw. CEN, ASTM und AAMA)

ja/nein

5.) Zertifizierung:

Der Systemhersteller und die für ihn arbeitenden Profilpresswerke bzw. Verbundhersteller sind nach der ISO-Normenreihe 9000 ff. zertifiziert.

ja/nein

6.) Konstruktionsdichtungen:

Gemäß der Anforderungen in der Bauprodukt-Richtlinie, Anhang I unter "Wesentliche Anforderungen", Punkt 3, "Hygiene, Gesundheit und Umweltschutz", werden die Verglasungs-, Mittel-, und Anschlagdichtungen etc. gleitpolymer beschichtet ausgeführt.

ja/nein

7.) System-Werksgarantie:

Profilverbund-Herstellung geschieht ausschließlich werkseitig durch Betriebe mit Zertifizierung nach ISO 9000 ff.
Profilverbund hat Qualitätssicherung und Werksgarantie auch für nachträgliche Oberflächenbehandlung (Anodisieren, Nass- und Pulverbeschichtung)

ja/nein

## 26A30482 Metallbau und Schlosserarbeiten
Datum: 20.10.2026

### Titel 01 Brandschutztüren

#### Bereich 01.01 Erdgeschoss

**01.01.0001 Türlement 2-flg.T - 30 RS T2S-35/E32x-01 T2S-35/E15y-01**
Zweiflügeliges Aluminium-Glas-Türelement als feuerhemmender, rauchdichter und selbstschließender Abschluss.
Klassifizierung gemäß Planung: T30-RS / EI230-C200C5.
Ausführung mit Geh- und Standflügel.

Elementabmessungen: ca. 1.990 × 2.500 mm
Lichte Durchgangsbreite Gehflügel: > 1.200 mm

Die erforderliche lichte Durchgangsbreite ist auch bei 90° geöffnetem Gehflügel unter Berücksichtigung sämtlicher in den Durchgang hineinragender Beschlagteile einzuhalten.
Profilkonstruktion:
gemäß Technischen Vorbemerkungen, Aluminium-Brandschutzsystem T30-RS.
Verglasung:
Geh- und Standflügel mit Festverglasung,
Glasaufbau GT 1 gemäß gesonderter Beschreibung.
Beschläge:
Beschlagsausstattung B1 gemäß gesonderter Beschreibung.
Türanlage für Profilzylinder vorgerichtet, Schlossfunktion D, Notausgangsverschluss nach DIN EN 179.
Unterer Türabschluss:
schwellenlos, mit systemgeeigneter automatisch absenkender Bodendichtung.
Baukörperanschluss:
seitlich an Mauerwerk bzw. Stahlbeton;
Sturzanschluss entsprechend Planung an Leichtbaukonstruktion mit Stahlprofilen.
Ausführung gemäß Technischen Vorbemerkungen und den maßgebenden Nachweisen des angebotenen Türsystems.
Drehflügelantrieb:
am Gehflügel vorgesehen.
Der Drehflügelantrieb ist nicht Bestandteil dieser Position und wird gesondert ausgeschrieben. Das Türelement ist entsprechend vorzubereiten.
Klemmschutz:
vorgesehen; Lieferung und Montage über gesonderte LV-Position.
Liefern und fachgerecht montieren einschließlich aller zur vollständigen Herstellung des beschriebenen Türelements erforderlichen systemzugehörigen Bauteile und Nebenleistungen.
Menge: 2,000 St

**01.01.0002 Drehtürantrieb**
Drehflügelantrieb am Gehflügel einer zweiflügeligen Aluminium-Brand-/Rauchschutztür.
Ausführung einschließlich aller erforderlichen Komponenten, Sicherheitseinrichtungen, Steuerungs- und Anschlusskomponenten sowie berührungsloser Anforderungstaster gemäß der gesonderten Beschreibung "Drehflügelantrieb am Gehflügel einer zweiflügeligen Aluminium-Brand-/Rauchschutztür" in den Technischen Vorbemerkungen.
Antrieb vollständig auf das zugehörige Türelement und dessen Beschlagsausstattung abgestimmt.
Liefern, montieren, anschließen, einstellen und betriebsfertig in Betrieb nehmen.
Menge: 2,000 St

**01.01.0003 Klemmschutz/Fingerschutz**
Fingerschutz
Standard-Rollo
Widerstandsfähiges Kunstfasertuch, abwaschbar, schwer entflammbar B1
Schrauben sichtbar
Gehäuseposition verstellbar
Passt für fast alle Türen
Höhe; ca. 1950 mm bassend zum Türelelemt

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Menge: 3,000 St

**01.01.0004 Türelement 2-flg. Rauchschutz T2S-35/E32x-02**
Zweiflügeliges Aluminium-Glas-Türelement als rauchdichter und selbstschließender Rauchschutzabschluss, bestehend aus Geh- und Standflügel.
Abmessungen: gemäß Türliste und Ausführungsplanung.
Lichte Durchgangsbreite Gehflügel: = 1.200 mm.
Die geforderte lichte Durchgangsbreite ist auch bei 90° geöffnetem Gehflügel unter Berücksichtigung sämtlicher in den Durchgang hineinragender Beschlagteile einzuhalten.
Profilkonstruktion:
Aluminium-Rauchschutzkonstruktion RS gemäß gesonderter Beschreibung.
Verglasung:
Geh- und Standflügel mit Festverglasung,
Glasaufbau GT2 gemäß gesonderter Beschreibung.
Beschläge:
Beschlagsausstattung B2 gemäß gesonderter Beschreibung.
Unterer Türabschluss:
schwellenlos, mit systemgeeigneter, beim Schließen automatisch absenkender Bodendichtung.
Baukörperanschluss:
seitlich an Mauerwerk bzw. Stahlbeton.
Sturzanschluss an bauseitige Leichtbaukonstruktion mit Stahlprofilen gemäß Planung.
Baukörperanschlüsse einschließlich Befestigungen, Abdichtungen und erforderlicher Anschlussmittel entsprechend den Technischen Vorbemerkungen sowie den maßgebenden Nachweisen und Montagevorgaben des angebotenen Rauchschutztürsystems.
Erforderliche Blendrahmenverbreiterungen entsprechend Planung, örtlicher Einbausituation und Aufmaß.
Liefern und fachgerecht montieren einschließlich aller zur vollständigen, funktionsfähigen und betriebsfertigen Herstellung des beschriebenen Türelements erforderlichen systemzugehörigen Bauteile und Nebenleistungen.
Menge: 1,000 St

**01.01.0005 Wandpuffer**
passend  zum Türgewicht bis 120 kg mit schwarze, gefedertem Gummipuffer Länge ca. 100 mm verdeckte Schraubmontage aus Edelstahl gebürstet Puffer beweglich  komplett liefern und einbauen

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Menge: 3,000 St

**01.01.0006 Bodenpuffer gefedert, aus Edelstahl**
passend  zum Türgewicht bis 120 kg mit schwarze, gefedertem Gummipuffer verdeckte Schraubmontage aus Edelstahl gebürstet
Puffer beweglich  komplett liefern und einbauen

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Menge: 2,000 St

#### Bereich 01.02 1. Obergeschoss

**01.02.0001 Türlement 2-flg.T - 30 RS T2S-35/120x-02 T2S-35/212x-02**
Zweiflügeliges Aluminium-Glas-Türelement als feuerhemmender, rauchdichter und selbstschließender Abschluss.
Klassifizierung gemäß Planung: T30-RS / EI230-C200C5.
Ausführung mit Geh- und Standflügel.

Elementabmessungen: ca. 1.990 × 2.500 mm
Lichte Durchgangsbreite Gehflügel: > 1.200 mm

Die erforderliche lichte Durchgangsbreite ist auch bei 90° geöffnetem Gehflügel unter Berücksichtigung sämtlicher in den Durchgang hineinragender Beschlagteile einzuhalten.
Profilkonstruktion:
gemäß Technischen Vorbemerkungen, Aluminium-Brandschutzsystem T30-RS.
Verglasung:
Geh- und Standflügel mit Festverglasung,
Glasaufbau GT 1 gemäß gesonderter Beschreibung.
Beschläge:
Beschlagsausstattung B1 gemäß gesonderter Beschreibung.
Türanlage für Profilzylinder vorgerichtet, Schlossfunktion D, Notausgangsverschluss nach DIN EN 179.
Unterer Türabschluss:
schwellenlos, mit systemgeeigneter automatisch absenkender Bodendichtung.
Baukörperanschluss:
seitlich an Mauerwerk bzw. Stahlbeton;
Sturzanschluss entsprechend Planung an Leichtbaukonstruktion mit Stahlprofilen.
Ausführung gemäß Technischen Vorbemerkungen und den maßgebenden Nachweisen des angebotenen Türsystems.
Drehflügelantrieb:
am Gehflügel vorgesehen.
Der Drehflügelantrieb ist nicht Bestandteil dieser Position und wird gesondert ausgeschrieben. Das Türelement ist entsprechend vorzubereiten.
Klemmschutz:
vorgesehen; Lieferung und Montage über gesonderte LV-Position.
Liefern und fachgerecht montieren einschließlich aller zur vollständigen Herstellung des beschriebenen Türelements erforderlichen systemzugehörigen Bauteile und Nebenleistungen.
Menge: 2,000 St

**01.02.0002 Drehtürantrieb**
Drehflügelantrieb am Gehflügel einer zweiflügeligen Aluminium-Brand-/Rauchschutztür.
Ausführung einschließlich aller erforderlichen Komponenten, Sicherheitseinrichtungen, Steuerungs- und Anschlusskomponenten sowie berührungsloser Anforderungstaster gemäß der gesonderten Beschreibung "Drehflügelantrieb am Gehflügel einer zweiflügeligen Aluminium-Brand-/Rauchschutztür" in den Technischen Vorbemerkungen.
Antrieb vollständig auf das zugehörige Türelement und dessen Beschlagsausstattung abgestimmt.
Liefern, montieren, anschließen, einstellen und betriebsfertig in Betrieb nehmen.
Menge: 1,000 St

**01.02.0003 Türelement 2-flg. Rauchschutz T2S-35/121x-01**
Zweiflügeliges Aluminium-Glas-Türelement als rauchdichter und selbstschließender Rauchschutzabschluss, bestehend aus Geh- und Standflügel.
Abmessungen: gemäß Türliste und Ausführungsplanung.
Lichte Durchgangsbreite Gehflügel: = 1.200 mm.
Die geforderte lichte Durchgangsbreite ist auch bei 90° geöffnetem Gehflügel unter Berücksichtigung sämtlicher in den Durchgang hineinragender Beschlagteile einzuhalten.
Profilkonstruktion:
Aluminium-Rauchschutzkonstruktion RS gemäß gesonderter Beschreibung.
Verglasung:
Geh- und Standflügel mit Festverglasung,
Glasaufbau GT2 gemäß gesonderter Beschreibung.
Beschläge:
Beschlagsausstattung B2 gemäß gesonderter Beschreibung.
Unterer Türabschluss:
schwellenlos, mit systemgeeigneter, beim Schließen automatisch absenkender Bodendichtung.
Baukörperanschluss:
seitlich an Mauerwerk bzw. Stahlbeton.
Sturzanschluss an bauseitige Leichtbaukonstruktion mit Stahlprofilen gemäß Planung.
Baukörperanschlüsse einschließlich Befestigungen, Abdichtungen und erforderlicher Anschlussmittel entsprechend den Technischen Vorbemerkungen sowie den maßgebenden Nachweisen und Montagevorgaben des angebotenen Rauchschutztürsystems.
Erforderliche Blendrahmenverbreiterungen entsprechend Planung, örtlicher Einbausituation und Aufmaß.
Liefern und fachgerecht montieren einschließlich aller zur vollständigen, funktionsfähigen und betriebsfertigen Herstellung des beschriebenen Türelements erforderlichen systemzugehörigen Bauteile und Nebenleistungen.
Menge: 1,000 St

**01.02.0004 Wandpuffer**
passend  zum Türgewicht bis 120 kg mit schwarzem, gefedertem Gummipuffer Länge ca. 100 mm verdeckte Schraubmontage aus Edelstahl gebürstet Puffer beweglich  komplett liefern und einbauen

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Menge: 3,000 St

**01.02.0005 Bodenpuffer gefedert, aus Edelstahl**
passend  zum Türgewicht bis 120 kg mit schwarzem, gefedertem Gummipuffer verdeckte Schraubmontage aus Edelstahl gebürstet
Puffer beweglich  komplett liefern und einbauen

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Menge: 2,000 St

**01.02.0006 Klemmschutz/Fingerschutz**
Fingerschutz
Standard-Rollo
Widerstandsfähiges Kunstfasertuch, abwaschbar, schwer entflammbar B1
Schrauben sichtbar
Gehäuseposition verstellbar
Passt für fast alle Türen
Höhe; ca. 1950 mm bassend zum Türelelemt

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Menge: 3,000 St

#### Bereich 01.03 2. Obergeschoss

**01.03.0001 Türlement 2-flg.T - 30 RS T2S-35/221x-02**
Zweiflügeliges Aluminium-Glas-Türelement als feuerhemmender, rauchdichter und selbstschließender Abschluss.
Klassifizierung gemäß Planung: T30-RS / EI230-C200C5.
Ausführung mit Geh- und Standflügel.

Elementabmessungen: ca. 1.990 × 2.500 mm
Lichte Durchgangsbreite Gehflügel: > 1.200 mm

Die erforderliche lichte Durchgangsbreite ist auch bei 90° geöffnetem Gehflügel unter Berücksichtigung sämtlicher in den Durchgang hineinragender Beschlagteile einzuhalten.
Profilkonstruktion:
gemäß Technischen Vorbemerkungen, Aluminium-Brandschutzsystem T30-RS.
Verglasung:
Geh- und Standflügel mit Festverglasung,
Glasaufbau GT 1 gemäß gesonderter Beschreibung.
Beschläge:
Beschlagsausstattung B1 gemäß gesonderter Beschreibung.
Türanlage für Profilzylinder vorgerichtet, Schlossfunktion D, Notausgangsverschluss nach DIN EN 179.
Unterer Türabschluss:
schwellenlos, mit systemgeeigneter automatisch absenkender Bodendichtung.
Baukörperanschluss:
seitlich an Mauerwerk bzw. Stahlbeton;
Sturzanschluss entsprechend Planung an Leichtbaukonstruktion mit Stahlprofilen.
Ausführung gemäß Technischen Vorbemerkungen und den maßgebenden Nachweisen des angebotenen Türsystems.
Drehflügelantrieb:
am Gehflügel vorgesehen.
Der Drehflügelantrieb ist nicht Bestandteil dieser Position und wird gesondert ausgeschrieben. Das Türelement ist entsprechend vorzubereiten.
Klemmschutz:
vorgesehen; Lieferung und Montage über gesonderte LV-Position.
Liefern und fachgerecht montieren einschließlich aller zur vollständigen Herstellung des beschriebenen Türelements erforderlichen systemzugehörigen Bauteile und Nebenleistungen.
Menge: 2,000 St

**01.03.0002 Türelement 2-flg. Rauchschutz T2S-35/221x-01**
Zweiflügeliges Aluminium-Glas-Türelement als rauchdichter und selbstschließender Rauchschutzabschluss, bestehend aus Geh- und Standflügel.
Abmessungen: gemäß Türliste und Ausführungsplanung.
Lichte Durchgangsbreite Gehflügel: = 1.200 mm.
Die geforderte lichte Durchgangsbreite ist auch bei 90° geöffnetem Gehflügel unter Berücksichtigung sämtlicher in den Durchgang hineinragender Beschlagteile einzuhalten.
Profilkonstruktion:
Aluminium-Rauchschutzkonstruktion RS gemäß gesonderter Beschreibung.
Verglasung:
Geh- und Standflügel mit Festverglasung,
Glasaufbau GT2 gemäß gesonderter Beschreibung.
Beschläge:
Beschlagsausstattung B2 gemäß gesonderter Beschreibung.
Unterer Türabschluss:
schwellenlos, mit systemgeeigneter, beim Schließen automatisch absenkender Bodendichtung.
Baukörperanschluss:
seitlich an Mauerwerk bzw. Stahlbeton.
Sturzanschluss an bauseitige Leichtbaukonstruktion mit Stahlprofilen gemäß Planung.
Baukörperanschlüsse einschließlich Befestigungen, Abdichtungen und erforderlicher Anschlussmittel entsprechend den Technischen Vorbemerkungen sowie den maßgebenden Nachweisen und Montagevorgaben des angebotenen Rauchschutztürsystems.
Erforderliche Blendrahmenverbreiterungen entsprechend Planung, örtlicher Einbausituation und Aufmaß.
Liefern und fachgerecht montieren einschließlich aller zur vollständigen, funktionsfähigen und betriebsfertigen Herstellung des beschriebenen Türelements erforderlichen systemzugehörigen Bauteile und Nebenleistungen.
Menge: 1,000 St

**01.03.0003 Wandpuffer**
passend  zum Türgewicht bis 120 kg mit schwarzem, gefedertem Gummipuffer Länge ca. 100 mm verdeckte Schraubmontage aus Edelstahl gebürstet Puffer beweglich  komplett liefern und einbauen

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Menge: 3,000 St

**01.03.0004 Bodenpuffer gefedert, aus Edelstahl**
passend  zum Türgewicht bis 120 kg mit schwarzem, gefedertem Gummipuffer verdeckte Schraubmontage aus Edelstahl gebürstet
Puffer beweglich  komplett liefern und einbauen

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Menge: 2,000 St

**01.03.0005 Klemmschutz/Fingerschutz**
Fingerschutz
Standard-Rollo
Widerstandsfähiges Kunstfasertuch, abwaschbar, schwer entflammbar B1
Schrauben sichtbar
Gehäuseposition verstellbar
Passt für fast alle Türen
Höhe; ca. 1950 mm bassend zum Türelelemt

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Menge: 2,000 St

### Titel 02 Allgemeine Arbeiten

#### Bereich 02.01 Tagelohnabreiten

**02.01.0001 Baufacharbeiter/-in sämtliche Kosten/Zuschläge**
Stundenlohnarbeiten durch Baufacharbeiter/-in
der Verrechnungssatz für die jeweilige Arbeitskraft umfasst sämtliche Aufwendungen wie Lohn- und Gehaltskosten, Lohn- und Gehaltsnebenkosten, Zuschläge, lohngebundene und lohnabhängige Kosten, sonstige Sozialkosten, Gemeinkosten, Wagnis und Gewinn.
Menge: 40,000 h

**02.01.0002 Werkplanung**
*** Pauschalposition
Erstellen einer Werkplanung für alle ausgeschriebene Türelemente.
Die Werkplanung ist innerhalb von 2 KW nach Aufmaß zur Prüfung vor zu legen.
Menge: 1,000 psch
